# ÖK Eidertal 5 – Gehölzarbeiten, Zaunbau,
Angebotsaufforderung (GAEB DA XML 3.3, DA83)
Projekt: 2026-...
Währung: EUR
Vergabeart: Öffentliche Ausschreibung
Eröffnung: 16.11.2026 11:00:00
Ende der Zuschlagsfrist: 30.11.2026
Abgabeort: Vergabeportal DTVP; ;
Ausführungsende: 18.12.2026
Erstellt mit: GXML Toolbox V3.3 R20220330, ORCA AVA 27 27.00.00, 30.10.2026

## 02 Los Zaunbau

### Titel 01 Baustelleneinrichtung/ vorbereitende Arbeiten

**01.1 An- und Abfahrt Schlepper mit Transportanhänger**
z. B. für Zaunbaumaterial und Pfahlramme, inkl. Personal
Menge: 1,000 St

**01.2 Abbau Weidetor**
Weidetor inkl. Torpfosten abbauen und laden.

Die fachgerechte Entsorgung des Weidetores und der Torpfosten wird gesondert vergütet (s. Folgepos.).
Menge: 1,000 St

**01.3 Abbau Altzaun, 3 bis 4-reihiger Stacheldraht**
Abbau Altzaun, 3 bis 4-reihiger Stacheldraht
(ca. 1/3 stark verwachsen) inkl. Krampen o.Ä. von vorhandenen Zaunpfählen entfernen, laden und abfahren.

Eichenspaltpfähle stehen lassen.

Die fachgerechte Entsorgung des Stacheldahtes wird gesondert vergütet (s. Folgepos.).
Menge: 2890,000 m

**01.4 Fachgerechte Entsorgung Altmetall**
*** Pauschalposition
Entsorgung des Stacheldrahts und Weidetors (aus Vorpos.)
nach Angaben der Bauüberwachung
Vorlage der Entsorgungsnachweise.
Menge: 1,000 psch

**01.5 Fachgerechte Entsorgung von Müll**
*** Pauschalposition
vorhandenen Müll aufnehmen, laden, abfahren und entsorgen

ca. 85 Autoreifen
Altholz (ca. 1cbm)
4 Reyclingpfähle,
1 Altmetalltonne
ca. 5 Reststücke Wildschutzzaun

nach Angaben der Bauüberwachung,
Vorlage der Entsorgungsnachweise.
Menge: 1,000 psch

### Titel 02 Zaunbau Stromzaun 2-reihig

*Hinweis: Hinweis: zu verwendende Holzprodukte*
Hinweis:
Alle zu verwendenden Holzprodukte sind nach
FSC, PEFC oder gleichwertig zertifiziert oder erfüllen die
für das jeweilige Herkunftsland geltenden Kriterien des
FSC oder PEFC einzeln. Dies ist anhand der beiliegenden
Erklärung anzugeben

*Hinweis: Materialliste: Strom-Zaun, 2-reihig, stromführender Glattdraht*
Pfähle:

Streckenpfähle:
Robinien-Rundpfahl ohne Imprägnierung wie gewachsen, Länge mind. 1,75 m, Durchmesser 10 bis 12 cm, einseitig am stärkeren Ende 4-seitig gespitzt, geschält, gefast, ohne Imprägnierung liefern.

Kurvenpfähle:
Robinien-Rundpfahl ohne Imprägnierung wie gewachsen, Länge 2,50 m, Durchmesser 12-14 cm, einseitig am stärkeren Ende 4-seitig gespitzt, geschält, gefast, ohne Imprägnierung liefern.

Eckpfähle:
Robinien-Rundpfahl ohne Imprägnierung wie gewachsen, Länge 2,50 m, Durchmesser 14-16 cm, einseitig am stärkeren Ende 4-seitig gespitzt, geschält, gefast, ohne Imprägnierung liefern.

Draht:
Strom führender Draht, D = 2,5 mm, mit einer Zink- (95%)-Aluminium (5%)-Legierung Widerstand 0,035 Ohm, Reißfestigkeit 500 kg, Zaunspannung 7.500Volt nach 1km (Anfangsspannung 8.000V), z. B. Spezial-Stahldraht Highland High-Tensile oder gleichwertig,

angebotenes Produkt:

'.........'

Zubehör Stromdrähte:
- W-Isolator: UV-beständiger, besonders stabiler Isolator in doppelter Stromleiter-Führung (W-Form) incl. Schrauben zur Montage des zuvor beschriebenen Stromleiters an Zaunpfahl
- Zugisolator: Glasfaserverstärkter Zugisolator für Anfang und Ende von Festzäunen, geeignet für den zuvor beschriebenen Stromleiter
- Stahlspannfedern: aus Edelstahl für vorgenannten Stromleiter
- Quetschverbinder: für den zuvor beschriebenen Stromleiter
- Rotierender Spanner: zum Spannen und Lösen des zuvor beschriebenen Stromleiters.
(Montage erfolgt am Besten mit Spannbügel)
- Feuerverzinkte gewinkelte Spezialschraube zur stromführenden Verbindung mehrerer Drähte

**02.1 Montage Stromzaun 2-reihig**
Montage

Pfähle (s. Materialliste) liefern und in einem Abstand von bis max. 10 m (kalkulatorisch 6 m),
Pfahl-OK bei 1,10 m über Gelände, entsprechend tief fachgerecht senkrecht in den Boden setzen; die Pfähle müssen gerammt oder gedrückt werden, Eingraben ist nicht zulässig.

Montage Stromdraht:
Die Montage der Stromleiter am Zaunpfahl erfolgt mittels ein Stück UV-beständigen Isolators (W-Form für Draht,
s. Materialliste) pro Pfahl inkl. Schrauben an der Innenseite des Pfahls; an Eck- pfählen und in Kurven erfolgt die Montage von zwei Ringisolatoren pro Pfahl und Drahtreihe an der Druckseite, also außen am Pfahl. Auf jeder Spannstrecke ist der Draht am Anfang und am Ende mit einem glasfaserverstärkten Zugisolator mittels Drahtschlaufe fachgerecht zu montieren; zudem ist zwischen Zugisolator und Draht eine Spannfeder anzubringen; zum Spannen ist pro Spann-Strecke oder
alle 400 m im Verlauf einer Draht-Strecke bei maximal zwei Richtungsänderungen > 90° (Innenwinkel) ein rotierender Spanner anzubringen. Eine Spannstrecke darf nicht länger als 400 m sein. Nach 400 m ist mittels Kurven- bzw. Eckpfahl eine neue Spannstrecke wie zuvor beschrieben anzusetzen. Die Drähte sind vor und nach jedem Eckpfahl mittels Verbindungsschraube über einen zusätzlich vertikal geführten Stromleiter (wie zuvor beschrieben) mit einander zu verbinden. Drahtverbindungen werden mittels fachgerechtem Drahtverbindungsknoten ausgeführt.

Die Höhe der Drähte über OK Gelände soll 85 cm und 60 cm betragen.

Auf das eingesetzte Material ist eine Garantie von 10 Jahren zu gewähren.

Abrechnung der fachgerechten Montage nach Aufmaß.
Menge: 1700,000 m

**02.2 Eckpfähle, L = 250 cm, D = 14-16 cm**
Robinien-Rundpfähle als Eckpfähle, Länge 2,50 m oder länger, Durchmesser 14/16 cm wie in der Materialliste beschrieben liefern und mit einer Höhe der Pfahloberkante von 1,10 m über Gelände fachgerecht senkrecht in den Boden setzen; die Pfähle müssen gerammt oder gedrückt werden, Eingraben ist nicht zulässig;

Abrechnung nach Aufmaß.
Menge: 27,000 St

**02.3 Kurvenpfähle, L = 250 cm, D = 12-14 cm**
Robinien-Rundpfähle als Kurvenpfähle L = 250 cm,
D = 12 bis 14 cm wie in der Materialliste beschrieben an jeder Richtungsänderung 140 cm tief fachgerecht senkrecht in den Boden setzen; die Pfähle müssen gerammt oder gedrückt werden, Eingraben ist nicht zulässig;

Abrechnung nach Aufmaß.
Menge: 20,000 St

**02.4 Weidetor, Stahl, ausziehbar, Lieferung und Montage**
Stabiles, feuerverzinktes Tor aus Stahlrohr;
Mindestbreite 4,05 cm auf 5,00 m ausziehbar;
Durchfahrtsbreite 4,0 m, inkl. aller Montageteile an
Torpfosten als Robinien-Rundpfahl wie gewachsen, Länge
2,75 m, Durchmesser 14-16 cm, einseitig am stärkeren
Ende 4-seitig gespitzt, geschält, gefast, ohne
Imprägnierung fachgerecht montieren;
Oberkante Tor 1,10 m über GOK.

Das Tor soll mittels Schnappverschluss an Torpfosten .
abschließbar sein, brauchbar für Vorhängeschlösser mit
Bügeldurchmesser ab 10 mm oder größer (Bohrung mind.
10,5 mm).

Das Tor ist gegen Umschlagen mit einem Widerlager
mittels eines Holzpflocks zu sichern.

Lieferung und Montage inkl. aller benötigten Teile in
fix und fertiger Arbeit.
Menge: 2,000 St

**02.5 Torset Lieferung und Montage**
Komplettes Torset bestehend aus 2 Torgriffen, Spannfedern,
Torgriff-Isolatoren und Ringisolatoren liefern und montieren
Menge: 1,000 St

**02.6 Stromführende Unterquerung vom Tor**
Lieferung und Einbau aller Materialien zur Unterquerung eines Tores bzw. eines Durchgangs mit Torgriffen und Verbindung zur Stromquelle / Elektrozaungerät mittels 2-zügigem Erd- und Zuleitungskabel mit Kern aus aluminiumbeschichtetem Stahldraht, D =  2,7 mm, Hülle aus Polyethylen, doppelt isoliert; Widerstand 0,0115 Ohm, zum Beispiel Highland XL oder gleichwertig,

angebotenes Produkt:

'.........'

für die Verbindung der Stromleiter in den Zaunabschnitten beidseitig der Tore sowie zu den Stromquellen. Das Kabel muss mittels einer Verbindungsschraube jeweils zwischen Zugisolator und Stahlspannfeder an den Stromleitern senkrecht geführt befestigt werden. Daran anschließend muss das Kabel mindestens 60 cm tief in einem PVC-Schutzrohr verlegt werden. Das Schutzrohr muss an beiden Torpfosten bzw. an den ableitenden Zaunpfosten mindestens 40 cm über GOK hinausgeführt werden, um das Kabel gegen mechanische Beschädigung z.B. durch Motorsensen zu schützen.
Es sind 8,00 m Kabel pro Stromleiter-Verbindung in die Kalkulation mit einzurechnen.

Abrechnung nach Aufmaß (Bauüberwachung zeichnet gegen)

Wenn ein anderes Produkt angeboten wird, ist der Nachweis der Produktgleichheit vom Auftragnehmer zu erbringen.
Menge: 3,000 St
